# Muster-Leistungsbeschreibung
Leistungsbeschreibung (GAEB 90, DA81)
Währung: EUR

## W4-E - Abdichtung WDVS Sockel (MB 2K [ec
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise MDS gemäß DIN 18533 (MB 2K
[eco])

Remmers MB 2K [eco] erfüllt die Anforderungen an
rissüberbrückende, mineralische Dichtungsschlämmen
(MDS) und an flexible, polymermodifizierte
Dickbeschichtungen (FPD) gemäß den Prüfgrundsätzen
(PG-MDS/FPD).

MB 2K [eco] ist als Abdichtung für die
Wassereinwirkungsklassen - ?Bodenfeuchte und nicht
drückendes Wasser bei Bodenplatten und
erdberührten Wänden" (W1-E) auf Betonuntergründen
und - ?Spritzwasser und Bodenfeuchte am Wandsockel
sowie Kapillarwasser in und unter Wänden" (W4-E)
normkonform einsetzbar.

MB 2K [eco] ist als Abdichtung für die
Wassereinwirkklassen

- ?Bodenfeuchte und nicht drückendes Wasser bei
Bodenplatten und erdberührten Wänden" (W1-E) auf
Mauerwerk,
- "von außen drückendes Wasser" (W2-E) sowie
- "nicht drückendes Wasser auf erdüberschütteten
Deckenflächen" (W3-E)

gemäß VOB Vergabe- und Vertragsordnung für
Bauleistungen- Teil C: Allgemeine Technische
Vertragsbedingungenfür Bauleistungen (ATV) ?
DIN 18336 ?Abdichtungsarbeiten? zu vereinbaren.

Der Bauherr ist durch den Fachbetrieb auf diese
Abweichung zur DIN 18533 schriftlich
hinzuweisen.

### Titel 00002 Vorarbeiten

**00002.0001 Schutz vor Verunreinigungen**
Maßnahmen zum Schutz vor Verunreinigungen
nicht zu bearbeitender Bauteile und Flächen
wie Fensterrahmen / Verglasung / Fassade
durch Abklebearbeiten und Anbringen von Schutzfolien.
Einheit: m2

**00002.0002 Waagerechte Dichtungsbahn zurückschneiden**
*** Bedarfsposition ohne GB
Vorhandene Mauersperrbahn
in der waagerechten Fuge
zurückschneiden.
Einheit: m

**00002.0003 Kanten und Außenecken brechen**
Kanten und Außenecken mit geeignetem
Gerät ca.10 mm breit anfasen / brechen,
Grate entfernen.
Einheit: lfm

**00002.0004 Abzudichtende Flächen reinigen**
Reinigen der abzudichtenden,
mineralischen Flächen.
Zementleim, Staub, Mörtelreste und Grate
sind durch einen mechanischen Abtrag
wie schleifen, strahlen oder fräsen zu entfernen.
Es ist ein staubfreier und tragfähiger
Untergrund herzustellen.
Einheit: m2

**00002.0005 Bodentiefe Fensterelemente reinigen undanschleifen**
Bodentiefe Fensterelemente im Bereich der
abzudichtenden Fläche mit grobkörnigem Schleifpapier
leicht anschleifen,
mit geeignetem Reiniger, z.B. Isopropanol,
gründlich reinigen, entfetten und alle Trennlagen
entfernen.

Achtung:
Lösemittelhaltige Reiniger können
den Untergrund angreifen.
Stets Probefläche anlegen!
Einheit: lfm

**00002.0006 Fehlstellen > 5 mm mit schnellabbindenden Mörtel verschließen**
*** Bedarfsposition ohne GB
Offene Fugen sowie Fehlstellen,
Mörteltaschen oder Ausbrüche > 5 mm
mit dem mineralischen, schnell abbindenden,
wasserdichten Mörtel, Remmers
WP DKS rapid (basic) verschließen.
Stark saugende Untergründe sind
vorzunässen.

Produkt schlämmfähig als Haftbrücke auftragen.
Produkt spachtelfähig in die frische Haftbrücke
ggfs. mehrlagig applizieren.
Schichtdicke einlagig < 50 mm

Verbrauch:
Ca. 1,7 kg/m²/mm Schichtdicke
Remmers WP DKS rapid (basic) <0423>
Einheit: St

### Titel 00003 Sockelabdichtung Neubau (W4-E)

**00003.0001 Grundierung mit Spezialgrundierung**
Abzudichtende saugfähige, mineralische
Untergründe mit der lösemittelfreien,
Spezialgrundierung, Remmers Kiesol MB,
grundieren.

Produkt durch Streichen, Rollen oder
Spritzen gleichmäßig auftragen.
Pfützenbildung vermeiden.

Verbrauch:
Ca. 0,1-0,2 l/m² Remmers Kiesol MB <3008>
Einheit: m2

**00003.0002 Hinterfeuchtungsschutz im Wand-Sohlen-Anschluss (starre MDS)**
*** Bedarfsposition ohne GB
Hinterfeuchtungsschutz im Wand-Sohlen-Anschluss,
von Betonsohle bis oberhalb erste Steinlage
(> 20 cm über OK Sohle), mit der starren,
zementgebundenen Dichtungsschlämme,
Remmers WP DS [basic] herstellen.

Starre, zementgebundene Dichtungsschlämme
mittels Deckenbürste oder Schlämmbesen
auftragen.

Verbrauch:
Ca. 1,6 kg/m²/mm Schichtdicke
Remmers WP DS [basic] <0405>
Einheit: m2

**00003.0003 Mineralische Dichtungskehle, schnellabbindend (WP DKS rapid (basic) )**
*** Bedarfsposition ohne GB
Dichtungskehle am Boden-Wandanschluß und
in allen Innenecken mit einer Schenkellänge
von ca. 5 cm aus dem mineralischen,
schnell abbindenden, wasserdichten Mörtel,
Remmers WP DKS rapid (basic) herstellen.

Saugfähige Untergründe vornässen.
Produkt schlämmfähig als Haftbrücke auftragen.
Produkt spachtelfähig in die frische Haftbrücke
applizieren und mittels Dichtungskehlenkelle die
Rundung ausformen.

Verbrauch:
Ca. 1,7 kg/m als Dichtungskehle
Remmers WP DKS rapid (basic) <0423>
Einheit: m

**00003.0004 Wand-Sohlenanschluß, Innenecken undFugen / Übergänge mit Fugenband und MDS(MB 2K [eco])**
Wand-Sohlenanschluß, Innenecken und
Fugen / Übergänge zu
nichtmineralischen Bauteilen
mit dem hochwertigen, vliesbeschichteten
Premium-Dichtband auf NBR Kautschuk
Basis, Remmers Tape VF 120 [eco],
und dem Abdichtungsprodukt,
Remmers MB 2K [eco] überarbeiten.

Nicht mineralische Untergründe rückstandsfrei
reinigen und entfetten, ggf. aufrauen.
Kontaktschicht als dünne Kratzspachtelung mit dem
Abdichtungsprodukt herstellen und vollständig
durchtrocknen lassen.

Fugenband anschließend vollflächig mit dem
Abdichtungsstoff verkleben.
Ansätze sind mit einer Überlappungsbreite
von > 10 cm auszuführen.

Verbrauch:
Ca. 1 m/m
Remmers Tape VF 120 [eco] <4827>
Ca. 1 St./Innenecke
Remmers Tape VF 120 [eco] IC <4828>
Ca. 1 St./Außenecke
Remmers Tape VF 120 [eco] EC <4829>
Nach Bedarf:
Remmers MB 2K [eco] <2940>
Einheit: lfm

**00003.0005 Kratzspachtelung / Kontaktschicht auftragen, MB 2K([eco])**
Kontaktschicht auf dem abzudichtenden
Untergrund mit der zweikomponentigen,
multifunktionalen Bauwerksabdichtung (FPD)
auf Basis nachwachsender Rohstoffe,
Remmers MB 2K [eco],
herstellen.

Produkt als Kratzspachtelung mit geeignetem
Werkzeug in einer dünnen Schicht ganzflächig
auf den vorbereiteten Untergrund auftragen
und oberflächenbündig abziehen.

Kratzspachtelung vollständig durchtrocknen lassen.

Verbrauch:
Ca. 0,5 kg/m², je nach Untergrund
Remmers MB 2K [eco] <2940>
Einheit: m2

**00003.0006 Abdichtung Spritzwasser am Wandsockel mit MB 2K [eco] (W4-E)**
Abdichtung gemäß der Wassereinwirkungsklasse W4-E
"Spritzwasser am Wandsockel"
aus der zweikomponentigen, multifunktionalen
Bauwerksabdichtung (FPD) auf Basis nachwachsender
Rohstoffe, Remmers MB 2K [eco], herstellen.

Mindesttrockenschichtdicke > 2 mm.

Produkt mit geeignetem Applikationsverfahren
mindestens 2-lagig auf den vorbereiteten
Untergrund auftragen.

Verbrauch:
Ca. 2,3 kg/m² bei 2 mm Trockenschichtdicke
Remmers MB 2K [eco] <2940>
Einheit: m2

**00003.0007 Perimeterdämmung verkleben (MB 2K [eco])**
Dämmplatten aus extrudiertem
Polystyrol-Hartschaum d=____ mm nach
vollständiger Durchtrocknung der
Abdichtung mit der zweikomponentigen,
multifunktionalen Bauwerksabdichtung (FPD)
auf Basis nachwachsender Rohstoffe,
Remmers MB 2K [eco], vollflächig verkleben.

Produkt mittels geeigneter Zahnkelle
vollflächig auf die Dämmplatte und an
den Plattenstößen auftragen und
auf die durchgetrocknete Abdichtung
aufkleben.

Die Vorgaben der allgemein gültigen Regelwerke zur
Bauwerksabdichtung, sowie die Verarbeitungshinweise und
Vorgaben des Dämmstoffherstellers im bauaufsichtlichen
Verwendbarkeitsnachweis sind zu beachten.

Verbrauch:
Abhängig von der Ebenflächigkeit des Untergrunds,
Plattendicke und Auftragsverfahren.
Ca. 3,5 - 4,5 kg/m² Remmers MB 2K [eco] <2940>
Einheit: m2

### Titel 00004 Sockelputz

**00004.0001 Armierungsschicht für Sockelputz**
Armierungsschicht aus dem hochvergüteten,
wasser-, wetter- und frostbeständigen
mineralischen Klebe-
und Armierungsmörtel, Remmers VM Fill,
auftragen und Armierungsgewebe,
Remmers Tex 4/100,
einarbeiten.

Mit dem angemischten Mörtel eine Kratzspachtelung
auf die durchtrocknete Sockelabdichtung /
Sockeldämmung aufbringen. Anschließend
den Mörtel "frisch in frisch" in einer Schichtdicke
von 3 - 4 mm
aufziehen. Armierungsgewebe im oberen Drittel
des Putzes faltenfrei einbetten,
Gewebebahnen mind. 10 cm überlappen lassen.

Verbrauch:
Ca. 1,2 kg/m² je mm Schichtdicke
Remmers VM Fill <0517>
Ca. 1,1 m²/m²
Remmers Tex 4/100 <3880>
Einheit: m2

**00004.0002 Sockeloberputz herstellen**
Sockel-Oberputz mit dem hochvergütetem, wasser-,
wetter- und frostbeständigem, schnell abbindenem,
mineralischen Klebe-
und Reparaturmörtel Remmers
VM Fill rapid auf die Armierungsschicht auftragen.

Angemischtes Material auf den tragfähigen,
sauberen und staubfreien Untergrund mittels
geeingetem Werkzeug in einer
Schichtdicke von 3 mm auftragen und abziehen.
Putzoberflächen entsprechend den Regeln der
Putztechnik nachbehandeln.

Verbrauch:
ca. 1,3 kg/m² je mm Schichtdicke
Remmers VM Fill rapid <0519>
Einheit: m2

**00004.0003 Spritzwasserschutz/Putzabdichtung mit MB 2K [eco] (W4-E)**
Spritzwasserschutz/Putzabdichtung
aus der zweikomponentigen, multifunktionalen
Bauwerksabdichtung (FPD) auf Basis nachwachsender
Rohstoffe, Remmers MB 2K [eco], herstellen.

Mindesttrockenschichtdicke > 2 mm.

Produkt mit geeignetem Applikationsverfahren
> 5 cm über OK Gelände auf den Putz auftragen
und unterhalb Gelände > 5 cm hinterlaufsicher
auf die Abdichtung bzw. die vorhandene
Perimeterdämmung anschließen.

Verbrauch:
Ca. 2,3 kg/m² bei 2 mm Trockenschichtdicke
Remmers MB 2K [eco] <2940>
Einheit: m2

**00004.0004 Oberflächenbeschichtung Sockelputz**
Sockelputz einschließlich der
Putzabdichtung oberhalb Gelände
mit der wasserabweisender
Schutzbeschichtung auf Reinacrylatbasis,
Remmers Color PA, beschichten.

Material je nach Untergrundbeschaffenheit
in 2-3 Arbeitsgängen appilzieren. Wartezeit
zwischen den Arbeitsgängen mind. 8 Stunden.
Angrenzende Bauteile durch geeignete
Maßnahmen schützen.

Verbrauch:
ca. 0,2 l/m² pro Anstrich
Remmers Color PA <6500>
Einheit: m2

**00004.0005 Drän- und Anfüllschutzbahn anbauen**
3-lagige Drän- und Anfüllschutzbahn gemäß
DIN 18533, Remmers DS Protect, nach
vollständiger Durchtrocknung der
Abdichtung anbauen.

Verarbeitungsrichtlinien des Herstellers
einhalten.

Verbrauch:
1,05 m²/m²  Remmers DS Protect <0823>
4 Stk./m Remmers DS Protect Clip <0818>
0,5 Stk./m Remmers DS Protect AL <0819>
Einheit: m2
